# Renaissanceschloss Dornburg konstruktive Sanierung und Maßnahmen zur Barrierefreiheit Renaissances
Angebotsaufforderung (GAEB DA XML 3.2, DA83)
Projekt: DORNBURG
Projektbezeichnung: Renaissanceschloss Dornburg  konstruktive Sanierung und Maßnahmen zur Barrierefreiheit  Renaissances
Währung: EUR
Vergabeart: Öffentliche Ausschreibung
Abgabeort: Stiftung Thüringer Schlösser und Gärten Schloss Heidecksburg
Auftraggeber: Stiftung Thüringer Schlösser und Gärten, Schloss Heidecksburg, Schlossbezirk 1, 07407 Rudolstadt
Erstellt mit: AVAPLAN, AVAPLAN win64bit 25.1.7.4120, 07.01.2026

## Allgemeine Vorbemerkungen - Objektbeschreibung
Das Renaissanceschloss, früher als Stohmannsches Schloss bezeichnet, gehört wie das Rokokoschloss und das Alte Schloss zum einzigartigen denkmalgeschützten Ensemble der Dornburger Schlösser und befindet sich im Eigentum der Stiftung Thüringer Schlösser und Gärten. Als bedeutendes Einzeldenkmal wird die Schlossanlage ganzjährig von Touristen besucht. Das Schlossensemble gliedert sich in mehrere Baukörper.

Der Baukörper hat Außenabmessungen von ca. 11 m x 24 m.

Das Gebäude ist 4-geschossig, alle Höhenangaben ca. von OK Gelände Erdgeschoss:

OKFF KG ca. -4,85 (Tiefkeller) bzw. - 3,21m (Hochkeller und Terrassenniveau)
OKFF EG ca. 0,00
OKFF 1.OG ca. 3,86
OKFF 1.DG ca. 7,95
OKFF 2. DG ca. 10,59

Das Kernschloss wird geprägt vom Treppenturm mit Welscher Haube und den Zwerchhäusern mit den repräsentativen Giebeln. Zu diesen charakteristischen Architekturelementen der mitteldeutschen Renaissance gehört auch das mit antikisierenden Elementen verzierte Eingangsportal. Mit der Umgestaltung im frühen 19. Jahrhundert als Wohnschloss im klassizistischen Zeitgeschmack erhielt das Gebäude sein heutiges Erscheinungsbild.

Berühmtheit erlangte das Schloss vor allem durch den 10-wöchigen Aufenthalt 1828 von Johann Wolfgang von Goethe. Als wichtige kulturhistorische Destination Thüringens ist der Erhalt durch nachhaltige Sanierung und Konservierung, Weiterentwicklung von Museums- und Vermittlungsangeboten oberstes Ziel der Stiftung, die es museal nutzt.

Nutzungsbereiche:
Das Renaissanceschloss wird größtenteils museal, vor allem im 1. Obergeschoss und für Veranstaltungen im Erdgeschoss genutzt.

Planung:
Das Renaissanceschloss Dornburg soll im Rahmen des SIP 1-Projektes baulich instandgesetzt werden. Die Maßnahmen umfassen die konstruktive Sanierung und denkmalpflegerische Instandsetzung der Schäden an Dach, Tragwerk und den Außenfassaden sowie die Sanierung der technischen Infrastruktur und die Verbesserung der Barrierefreiheit.
Neben gravierenden Schäden an der Dachhaut und Dachtragwerk mit Feuchteschäden und einer erheblichen Verschlechterung der Situation seit der Bestandsaufnahme in 2010 besteht grundhafter Sanierungsbedarf am gesamten Baukörper und dem direktem Gebäudeumfeld (u.a. die hangseitige Terrasse). Darüber hinaus müssen Mängel an der Gebäudetechnik (Brandgefahr) behoben werden.
Als Akutprojekt sollen mit höchster Priorität Maßnahmen zur Bestandssicherung und Verhinderung eines weiteren Substanzverlustes erfolgen. Die geschädigte Tragkonstruktion des gesamten Gebäudes, vor allem des stark geschädigten Dachtragwerk, ist instand zu setzen, einschl. Wiederherstellung einer intakten Dachhaut. Der bauliche und anlagentechnische Brandschutz soll verbessert und die gesamte Haustechnik erneuert werden. Durch den Einbau eines Aufzuges soll das Gebäude und die Terrasse künftig barrierefrei erschließbar sein.

Das bestehende Nutzungskonzept wird im Kern beibehalten. So soll das Renaissanceschloss auch künftig als Museum genutzt werden. Bestandteil der vorhandenen Nutzung sind neben notwendigen Nebenräumen für Technik, Lager, Personal- u. Sozialräume eine Kasse mit Shop.

Nähere Auskünfte erteilt die Vergabestelle

Stiftung Thüringer Schlösser und Gärten
Schlossbezirk 1
07407 Rudolstadt

Denkmalschutz und Vorsichtsmaßnahmen
Alle Arbeiten sind mit größter Sorgfalt, Vorsicht und größtmöglicher Schonung der Originalsubstanz durchzuführen. Beschädigungen derselben sind auszuschließen.

Das Betreiben von Musikanlagen ist im gesamten Objekt nicht gestattet! Das Rauchen im Gebäude ist mit Androhung des Baustellenverweises nicht gestattet.

Aus Gründen des Brandschutzes ist jede Art von Schweißen, Trennen von Metall, das mit Funkenflug und Hitze verbunden ist, grundsätzlich nur sehr eingeschränkt möglich. Derartige Arbeiten sind arbeitstäglich bis max. 11:00 Uhr durchzuführen mit anschließender 4-stündiger Brandwache. Einschränkungen gelten ebenfalls für Arbeiten, die mit Erschütterungen verbunden sind.

Sämtliche Arbeiten müssen unter größtmöglicher Staubvermeidung ausgeführt werden. Die Maßnahmen dafür sind mit der Bauleitung abzustimmen. Unnötiger Wassereintrag in die historische Bausubstanz ist zu vermeiden!
Allgemeine Hinweise zu Besonderheiten:
Sicherheitsanforderungen:
Zum Schutz des Objektes und des wertvollen Museumsguts ist das Renaissanceschloss mit einer Alarmanlage ausgestattet. Dazu gehört, dass Fenster und Türen mit einer Einbruchmeldeanlage ausgestattet sind. Während der Baumaßnahme wurde die EMA außer Betrieb genommen.

Die Räume sind mit Rauch- und Brandmeldeanlage ausgestattet. Während der Baumaßnahme wurde die BMA außer Betrieb genommen.
Dennoch müssen sämtliche Arbeiten unter größtmöglicher Staubvermeidung ausgeführt werden. Sollte dennoch Staubentwicklung unvermeidbar sein, so ist der Auftraggeber darüber zu informieren um gegebenenfalls Vorkehrungen treffen zu können. Das Schloss sowie das Umfeld werden flächendeckend Videoüberwacht. Das Schloss verfügt über einen 24h Wachdienst.

Fotografieren:
Fotografieren ist im gesamten Objekt nicht gestattet. Sollte laut bestimmten Positionen im LV eine Fotodokumentation notwendig sein, muss seitens des Auftraggebers eine Genehmigung zum Fotografieren erteilt werden.

Schließzeiten/ Zugänglichkeit:
Vor Arbeitsbeginn sind dem Auftraggeber die Anzahl der eingesetzten Arbeiter des Auftragnehmers sowie deren Namen zu übermitteln. Die Arbeitszeiten sind mit dem Auftraggeber abzustimmen. Für die Arbeitszeit werden gegebenenfalls Alarmanlagen deaktiviert. Nach Ende der beim Auftraggeber angemeldeten Arbeitszeit werden diese Alarmanlagen wieder scharfgeschalten.

Der Auftragnehmer hat darauf zu achten, dass während der Durchführung sämtlicher Arbeiten der Besucherverkehr im Park unbeeinträchtigt bleibt. Sämtliche Ausführungszeiten und Ausführungsbereiche sind dem Auftraggeber vorab durch den Auftragnehmer anzumelden, um eine Ausführung bei laufendem Betrieb sicherstellen zu können. Es besteht die Möglichkeit, dass aufgrund von Veranstaltungen des Auftraggeber Ausführungstermine angepasst werden müssen.

Ordnung und Sauberkeit sind auf der Baustelle von besonderer Wichtigkeit und werden durch die Bauleitung/die Schlossverwaltung täglich kontrolliert. In enger Abstimmung mit dem Auftraggeber müssen sämtliche Fahrten und Entsorgungen geplant und durchgeführt werden.
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
## Vorbemerkungen Baugeschichte
Das Renaissanceschloss mit einer Grundfläche von ursprünglich 24 x 11 m
stammt aus der Mitte des 16. Jh. und wurde Anfang des 18. Jh. um einen 8
m breiten Anbau an der Westseite zu einer Gesamtlänge von 32 m erweitert.
Das Kerngebäude selbst mit seinen 3 Vollgeschossen und dem Treppenturm
an der Nordseite sowie die Dächer mit den Zwerchhäusern stammt
im Wesentlichen noch aus der Renaissance. In der Eingangshalle im EG
wurde die Decke an der Südseite für eine 2-läufige Treppe großzügig ausgeschnitten. Der Treppenlauf wurde um 1960 wieder ausgebaut, soll aber
im Zuge dieser Maßnahmen nach altem Vorbild wiederhergestellt werden.
Der Dachausbau mit mehreren Fachwerk- bzw. gemauerten Wänden
stammt zum Teil noch aus der Bauzeit und wurde später mehrfach verändert.
In jüngerer Zeit wurden von 1958 bis 1962 im Kerngebäude folgende Maßnahmen
durchgeführt:
- Herstellung eines Saals (R 0.09) durch Rückbau von Innenwänden
und Einbau einer Natursteinsäule
- Herstellen eines Durchbruchs in der Innenwand im EG zwischen
Kassen- und Gewölberaum (R0.06 / R 0.10)
- temporärer Ausbau der Bohlenwand im OG westlich der Halle und
Einbau einer Stahlstütze im OG unter dem Unterzug
- weitere statische Ertüchtigungen wie zusätzliche Unter- und Überzüge
im OG und DG
- innenseitige Erneuerung der Giebeldreiecke vom Ostgiebel und
Zwerchhäusern
- Erneuerung der Naturstein-Stufen der Wendeltreppe Nordseite
- Moderner Dachausbau mit Umbauten im 1. Dachgeschoss
Der barocke Anbau an der Westseite wurde vermutlich Anfang des 18. Jhd.
errichtet und am Ende des 18. Jhd. um das Obergeschoss mit entsprechenden
Fachwerkwänden erhöht. Auch hier erfolgten umfangreiche Umbauten
in der jüngeren Zeit von 1958 bis 1962:
- Rückbau des historischen Kamins und der Rauchküche
- Teilunterfangung des Gebäudes zur Unterkellerung mit Einbau neuer
Innenwände im KG und neuer Kellerdecke
- Einbau weiterer Innenwände und Treppen im EG und OG unter
Erhalt des Goethezimmers an der Westseite
- Teilerneuerung der Außenwände im OG an der Nord- und Westseite
- neue Freitreppe aus Naturstein am Westgiebel

## Technische Vorbemerkungen
Die Bauleistungen müssen den allg. anerkannten Regeln der Technik entsprechen, wenn nichts anderes ausdrücklich ausgeschrieben oder verlangt ist.
Werden bautechnische Regeln aufgeführt, so gilt grundsätzlich die zum Zeitpunkt der Abnahme in Kraft befindliche Vorschrift, sofern diese keinen eigenen späteren Gültigkeitsvermerk trägt.

Individuelle Vereinbarungen haben Vorrang und sind an keine Form gebunden.
Der sachliche Geltungsbereich ergibt sich ebenso wie die technische Ausführung grundsätzlich aus:

DIN EN 1925  Bestimmung des Wasseraufnahmekoeffizienten infolge Kapillarwirkung
DIN EN 12524  Wasserdampfdurchlässigkeit
DIN EN 13919  Beständigkeit gegen Alterung
DIN 50902 Schichten für den Korrosionsschutz von Metallen
DIN EN ISO 2813 Beschichtungsstoffe
DIN EN 13501-1, DIN 4102 Brandschutzklassen
DIN 18201 Toleranzen im Bauwesen
DIN 18202 Toleranzen im Hochbau

Alle geforderten Datenblätter sind mit eindeutigem Hinweis auf die zugehörige Positions-Nr. zu kennzeichnen, ansonsten werden sie nicht gewertet und können nachgefordert werden.

Das zu verarbeitende Material muss der jeweiligen Stoffnorm entsprechen. Die Verarbeitungsrichtlinien der Hersteller sollen eingehalten werden. Hat der AN gegen die in der Leistungsbeschreibung aufgeführten Arbeitsweisen, Farbzusammensetzungen und Fabrikate Bedenken, so sind diese bei Angebotsabgabe mit genauer Begründung schriftlich geltend zu machen.

Restmaterial ist, sofern es nicht vom AG ausdrücklich übernommen wird, kostenlos zu beseitigen. Gleiches gilt für Verpackung, Behälter, Abdeckmaterial
und dgl. Das Entsorgen in bauseits aufgestellte Baustellencontainer ist grundsätzlich nicht zulässig. Wird dennoch ein Container mit Farbmaterial verunreinigt, geht die Entsorgungsgebühr auf Kosten des AN.

Die einschlägigen Vorschriften über Sonderabfall sind einzuhalten. Der AG kann einen entsprechenden Nachweis verlangen. Farbreste, auch wenn sie in Bezug auf Umweltschutz unbedenklich sind, dürfen nicht in die Entwässerung des Gebäudes bzw. der Aussenanlagen geschüttet werden.

Die Entsorgung von Abfällen, Abbruchmassen und Bauschutt umfasst die Verwertung entsprechend den Vorschriften bzw. die erfoderlichen Maßnahmen des Einsammelns, Beförderns, Behandelns und Lagerns entsprechend den Vorschriften und behördlichen Auflagen.

Fenster, Fensterstöcke, Türen, Türfutter, Türrahmen, Verglasungen, gefährdete und angrenzende Bauteile etc. sind sorgfältig abzudecken.

Bei Abnahme sind die bearbeiteten Bereiche und die Gerüstlagen besenrein zu übergeben.
Desweiteren wird die Baustelle täglich, nach Arbeitsende gesäubert und
von Verpackungsmaterial/Bauschutt beräumt! Geschieht dies nicht, so wird automatisch nach einmaliger Fristsetzung ohne weitere Ankündigung eine Fremdfirma auf Kosten des AN mit der Säuberung beauftragt.

Die Ausführung der Leistungen wird, technologisch bedingt, in mehreren Abschnitten erfolgen.

Notwendige Standzeiten nach Herstellerrichtlinien zwischen den einzelnen Anstrichen sind einzuhalten.

Zu verwenden sind Anstrichprodukte, die nachweislich schadstoffgeprüft sind. Der Nachweis ist von einem unabhängigen Prüfinstitut durchzuführen und umfasst Schwermetalle, VOC- (flüchtige und organische)
Bestandteile, Formaldehyd, Radioaktivität.
Es sind nur Produkte eines gemäß
DIN EN ISO 9001 und
DIN EN ISO 14001
zertifizierten Unternehmens einzusetzen.

## ZTV - Zusätzliche Technische Vertragsbedingungen
Allgemeine Hinweise / Losspezifische Baubeschreibung

Diese Vorbemerkungen sind ZUSÄTZLICHE TECHNISCHE VERTRAGSBEDINGUNGEN - ZTV.

Bei Widersprüchen zu den ZTV gelten vorrangig die Angaben im Leistungsverzeichnis. Einwände oder Bedenken gegen das vorliegende Leistungsverzeichnis oder einzelne Positionen in technischer Hinsicht sind vom Auftragnehmer vor Abgabe seines Angebotes in schriftlicher Form vorzubringen und zu begründen.

Falls bei Produktangaben ein Leitfabrikat angegeben wird, kann vom Anbieter ein gleichwertiges anderes Produkt eingetragen werden, sofern es die gleichen geforderten Eigenschaften aufweist. Fehlt die Eintragung des Fabrikats oder Herstellers, so gilt das Leitfabrikat im Angebot.

Die Bauleistungen müssen den allg. anerkannten Regeln der Technik entsprechen, wenn nichts anderes ausdrücklich ausgeschrieben oder verlangt ist.
Werden bautechnische Regeln aufgeführt, so gilt grundsätzlich die zum Zeitpunkt der Abnahme in Kraft befindliche Vorschrift, sofern diese keinen eigenen späteren Gültigkeitsvermerk trägt.

Individuelle Vereinbarungen haben Vorrang und sind an keine Form gebunden.

Für die Ausführung der Arbeiten gelten u.a.:

Allgemeine Regeln  DIN 18229
Tischlerarbeiten  DIN 18335
Metallbau  DIN 18360
Korrosionsschutz  DIN 12944
Maler- und Lackierarbeiten  DIN 18363
Beschlagarbeiten  DIN 18357

Für die Toleranzen gelten DIN 18201 ; DIN 18202 und DIN 18203.

Soweit in der Ausschreibung und dem LV nichts anderes vorgesehen ist, gilt in Ergänzung der DIN- Vorschriften:

Für alle Leistungen sind die Ausführungs- und Gütebestimmungen und weitere, für die fachgerechte Ausführung unabdingbare Vorschriften einzuhalten.
Die Herstellervorschriften sind in jedem Falle einzuhalten. Ergeben sich Differenzen zu den Vorgaben des LV bzw. durch die Bauleitung oder sieht der Unternehmer oder ein Beauftragter des Unternehmens Konflikte zwischen den üblichen bzw. gewerkespezifischen Arbeitsweisen bzw. technischen Vorschriften und den hier geforderten Rücksichten auf das Denkmal mit seinen originalen Bestandteilen und methodischen Grundsätzen, dann ist er verpflichtet, dies unverzüglich schriftlich bei der Bauleitung anzuzeigen und mit dieser eine einvernehmliche Lösung herzustellen.

Das Klammern, die Verwendung von Reißzwecken oder ähnlichen Befestigungsmitteln, die die abzudeckende Oberfläche verletzen oder Schäden verursachen, ist ausdrücklich untersagt. Bei Nichtbeachtung gehen auch
Folgeschäden zu Lasten des AN.

Die Ausführung der Leistungen kann, technologisch bedingt, in mehreren Abschnitten und mit Unterbrechungen für Folgegewerke oder denkmalpflegerische oder restauratorische Zusatzmaßnahmen erfolgen. Der mit diesen Unterbrechungen verbundene Mehraufwand ist in die Einheitspreise einzukalkulieren.

Der AN hat bei seiner Prüfung Bedenken insbesondere geltend zu machen bei
- fehlenden Voraussetzungen für die Verankerung und Befestigung
- zu hoher Baufeuchte
- fehlenden Aussparungen
- undichter Lage und Höhe von Fundamenten, Auflagern und sonstigen Unterkonstruktionen
- fehlenden Höhenbezugspunkten

## Übergebene Zeichnungen und Unterlagen
Folgende Unterlagen sind dem Leistungsverzeichnis beigefügt:

1. Formblätter:
211, 212, 213, 214, 221, 222, 233, 234, 241, 244, 124
Eigenerklärung zum ThürVgG
Hinweisblatt Informationspflicht der Vergabestelle
Vertragsbedingungen+ Auflagen STSG
Formular Referenzabfrage

2. Verdingungsunterlagen:
Leistungsverzeichnis .pdf,
Leistungsverzeichnis .x83

3. Pläne
siehe Planliste

4. Gutachten, weitere Informationen:

5. Bauablaufplan

## Verwendete Einheiten
In diesem Leistungsverzeichnis verwendete Einheiten:

cm  Zentimeter
cm2  Quadratzentimeter
d  Tag
h  Stunde
Jr  Jahr
kg  Kilogramm
km  Kilometer
km2  Quadratkilometer
kwh  Kilowattstunde
l  Liter
m  Meter
m2  Quadratmeter
m3  Kubikmeter
Mt  Monat
psch  Pauschal
St  Stück
t  Tonne
Wo  Wochen
md  m x Tag
mMt  m x Monat
mWo  m x Woche
m2d  m2 x Tag
m2Mt  m2 x Monat
m2Wo  m2 x Woche
m3d  m3 x Tag
m3Mt  m3 x Monat
m3Wo  m3 x Woche
Sth  Stück x Stunde
Std  Stück x Tag
StMt  Stück x Monat
StWo Stück x Woche
St/M  Stück pro Monat
St/J  Stück pro Jahr

## Objektbesichtigung vor Angebotsabgabe
Vor Angebotsabgabe wird aufgrund der besonderen örtlichen Bedingungen innerhalb eines Einzeldenkmals eine Vorortbegehung zu Informationszwecken, zu Besonderheiten der Baustelle, zu Lagerplätzen und Zufahrtsmöglichkeiten empfohlen.

## Denkmalpflegerische Erfahrungen/Referenzen/Qualifikationen
Die für die Arbeiten erforderlichen  fundierten denkmalpflegerischen Erfahrungen an vergleichbaren Objekten müssen zwingend als Eignungskriterium nachgewiesen werden. Hierfür ist das beigefügte Formblatt zu verwenden.
Ohne diesen Nachweis wird das Angebot von der Wertung ausgeschlossen.
Insbesondere werden abgefragt:
- Arbeiten an historisch wertvollen zu schützenden Bauteilen
- vergleichbare bauliche Leistungen in historische Bausubstanz unter vergleichbaren baulichen Verhältnissen
- Nachweis der Mitarbeiter, welche die Referenzen ausgeführt haben durch Name und Ausbildung sowie Zuweisung der Referenz
- nach Art und Umfang vergleichbar ausgeführter Leistungen in den letzten 7 Jahren (Angabe mindestens 3 Referenzobjekte)
- besondere denkmalrelevante Qualifikationen oder Erfahrungen im ausgeschriebenen Handwerk
- personenbezogene Referenzen, Weiterbildungsnachweise, insbesondere zu traditionellen Handwerkstechniken.

Da es die besondere Eigenart der Baumaßnahme erfordert, kommen im Sinne des § 14, ThDSchG für die Ausführung nur fachlich geeignete Firmen und Personen in Betracht, die sich für die Ausführung der Maßnahmen nachweislich qualifiziert haben und gewerkespezifische Erfahrungen und vertiefte Kenntnisse im Umgang mit denkmalgeschützten Gebäuden haben.
Der Auftragnehmer versichert:
- nur qualifiziertes Personal einzusetzen, Alle Leistungen sind nur von Fachpersonal mit nachgewiesener Fachkunde und Erfahrungen in der Ausführung an vergleichbarer denkmalgeschützter Bausubstanz auszuführen.
- Kenntnis über die speziellen Vorschriften und einschlägigen DIN-Normen, EN-DIN Normen zu besitzen und über ausreichende Erfahrung zu verfügen.
- Die Originalsubstanz des Objektes ist in jedem Fall mit größter Sorgfalt zu behandeln.

Für den Zeitraum der Ausführung wird als Verantwortlicher vom Auftragnehmer benannt. Dieser Verantwortliche ist Ansprechpartner des Auftragnehmers für notwendige Abstimmungen mit dem Architekten/Auftraggeber. Er muss während der gesamten Dauer der Arbeiten vor Ort/auf der Baustelle per Handy erreichbar sein. Spätestens zum Technisschen Klärungsgespräch vor Auftragserteilung muss der Name und die Qualifikation des Verantwortlichen benannt werden.

Der Auftragnehmer verpflichtet sich, zur Aufsicht aller Arbeiten ständig die gleiche Fachkraft an der Baustelle zu beschäftigen. Ein Wechsel der Aufsichts- Fachkraft darf vom Auftragnehmer nur nach vorheriger Verständigung der Bauleitung und des AG und dem Einverständnis desselben vorgenommen werden.
Der Auftraggeber ist berechtigt, einen Wechsel der Aufsichtsperson zu verlangen, wenn Anweisungen von Seiten des Auftraggebers nicht umgesetzt werden oder Zweifel an der fachlichen Tauglichkeit dieser bestehen, dies jedoch nur nach Absprache aller Beteiligten.
Der Auftragnehmer übernimmt die volle Verantwortung für die ihm übertragenen Arbeiten und für die Güte seiner Werkstoffe.

## Preise
Der Auftragnehmer bestätigt, dass die aufgeführten Einheitspreise vollständig sind, d.h. die Lohnstundensätze unter Beachtung der preislichen Vorschriften der üblichen Berechnungsmerkmale ermittelt wurden, Materialpreise und Beschaffungskosten enthalten sind sowie Maschinenkosten in Anlehnung an die gültige Baugeräteliste (BGL) erfolgten.
Sämtliche Preise sind Nettopreise in Euro. Die Mehrwertsteuer wird gesondert aufgeführt. Die angebotenen Einheitspreise verstehen sich inklusive aller notwendigen Leistungen und Nebenleistungen
Die Preise verstehen sich, wenn nichts anderes vermerkt ist, für die komplette Arbeit, einschließlich Lieferung sämtlicher erforderlicher Materialien sowie der für die Leistung erforderlichen Baustelleneinrichtung.
Mit den Preisen werden alle Leistungen abgegolten, die nach der Leistungsbeschreibung, den Zusätzlichen Technischen Vertragsbedingungen und der gewerblichen Verkehrssitte zur vertraglichen Leistung gehören.
Alle erforderlichen Geräte, Maschinen, Hilfsmittel sowie Materialien, nicht aufgeführte Kleinteile usw. sind in den Angebotspreisen enthalten.
Nach der gewerblichen Verkehrssitte sind u.a. folgende Leistungen abgegolten:
- Lieferung der einzubauenden Stoffe und Hilfsstoffe, einschl. aller Lade- und
  Transportleistungen;
- Vorhaltung und Unterhaltung von Maschinen, Geräten und der nicht körperlich in
  das Bauwerk eingehenden Stoffe;
- Einbau der gelieferten o. bauseits bereitgestellten Stoffe.
Mit den Lohnstundensätzen sind u.a. abgegolten:
- Erschwerniszulagen
- Tariflohn
- Zuschläge für vom Auftragnehmer zu vertretende Überstunden, Nacht-, Sonn- und
  Feiertagsarbeit
- Entgelt für übliche Wegezeiten
- Lohnnebenkosten (z. B. Auslösung, Fahrgeld, Personaltransportkosten,
  Verpflegungszuschuss, Übernachtungskosten)
- Aufsichtspersonal, sofern nicht gesondert auszuweisen
- Sozialaufwand (Arbeitgeberanteil)
- Gemeinkosten der Baustelle
- allgemeine Geschäftskosten
- vermögensbildende Maßnahmen
- Vorhaltekosten für Werkzeug und Kleingeräte
- Wagnis und Gewinn
Für geleistete Überstunden, Nacht-, Feiertags- und Sonntagsarbeit werden Zuschläge, die der Auftragnehmer seinen Mitarbeitern zu zahlen hat, nur ersetzt, wenn die Leistungen zur Verkürzung des Fertigstellungstermins vom Bauherrn bzw. dessen Beauftragtem (Bauleitung) angeordnet und schriftlich bestätigt werden. Müssen sie zur Einhaltung der vereinbarten Fertigstellungstermine geleistet werden, erfolgt keine Vergütung.
Stundenverrechnungssätze für Baumaschinen, Geräte und Fahrzeuge enthalten sämtliche Aufwendungen, wie
- Kosten für Bedienungspersonal
- Kosten für Verbrauch von Betriebsstoffen und Energie
- Vorhaltung
- Reparaturkosten
Der Verrechnungssatz gilt für das auf der Baustelle befindliche Objekt vom Zeitpunkt des Einsatzes einschl. technologisch bedingter Wartezeiten und notwendiger ständiger Besetzung mit Bedienungspersonal.
Der Auftragnehmer bestätigt, dass die aufgeführten Lohnstundensätze unter Beachtung der preisrechtlichen Vorschriften ermittelt worden sind und die üblichen Berechnungsmerkmale vollständig beinhalten.
Nebenleistungen werden nicht gesondert vergütet und gehören ohne Erwähnung zur vertraglichen Leistung. Im Zweifel gelten zur Abgrenzung von Neben- und Besonderen Leistungen die ATV DIN 18299 ff. (VOB/C).
In die Preise sind grundsätzlich einzubeziehen:
alle Aufwendungen und Kosten, die sich aus der Einhaltung der allgemein für Bauarbeiten sowie für das Gewerk geltenden Unfallverhütungsvorschriften ergeben, soweit sie keine besonderen Leistungen darstellen.
Der Wortlaut des vom Auftraggeber übergebenen Leistungsverzeichnisses ist verbindlich. Das gilt auch dann, wenn der Auftragnehmer selbst nichtbestätigte Nebenangebote abgibt oder Kurzfassungen verwendet sowie für Eventual- oder Alternativpositionen.
Der Einheitspreis des Angebotes ist maßgebend. Das gilt auch dann, wenn das Produkt aus Menge und Einheitspreis fehlerhaft ist (z.B. aufgrund von Rechen- oder Eingabefehler).
Der Auftragnehmer hat die Vereinbarung von Preisen für nicht im Vertrag vorgesehene Leistungen vor der Ausführung anzubieten; versäumt er dies, setzt der Auftraggeber marktübliche Preise nach billigem Ermessen ein, falls es sich um noch nicht beschriebene Leistungen handelt. Sämtliche Leistungen dürfen erst nach Freigabe durch die Bauleitung ausgeführt werden.
Die angebotenen EP sind auf die Dauer der Bauzeit festgeschrieben und erhöhen sich nicht. Etwaige Lohn- und Materialpreisänderungen, sowie etwaige Erhöhungen der gesetzlichen Mehrwertsteuer haben auf die Höhe der Einheitspreise keinen Einfluss und sind mit den EP abgegolten.
Der Auftragnehmer übernimmt die Verpflichtung der Vollständigkeit der angebotenen Leistungen. Leistungen und Nebenleistungen die sich zwangsläufig ergeben, sind im LV berücksichtigt. Nebenleistungen sind vom Auftragnehmer auch dann einzukalkulieren, wenn sie im LV nicht ausdrücklich erwähnt werden.
Die zum Nachweis ausgeschriebenen Arbeitsstunden sind als Höchstsatz zu verstehen und werden nur nach vorheriger Freigabe durch den Bauherrn freigegeben.

Bei Stundenlohnarbeiten müssen die Nachweise enthalten
- Art der ausgeführten Leistung
- Ort und Datum sowie die Dauer der Arbeiten (mit Uhrzeitangabe)
- Anzahl der eingesetzten Arbeitskräfte (Name, Qualifikation)
- Materialverbrauch
- bei Maschinen- und Kfz-Einsatz Angaben zum Typ

## Freistellungserklärung
Die Freistellungsbescheinigung für die Bauabzugssteuer ist bei Vertragsbeginn vorzulegen und wird Bestandteil des VOB-Vertrages.
Weiterhin soll jeder Rechnung eine Kopie der für die Auftragszeit geltenden Freistellungsbescheinigung beigefügt werden. Sollte diese im Auftragszeitraum ablaufen, muss der Auftragnehmer eine neue gültige Erklärung beifügen.

## Bautagebuch
Der Auftragnehmer führt ein Bautagebuch, in dem auch die Arbeitszeiten der Nachunternehmer, der Personal-, Geräte- und Materialeinsatz hervorgehen, ebenso Arbeits- und Witterungsbedingungen aufgeführt sind.
Es muss auf Verlangen jederzeit vorgelegt werden können.
Das Bautagebuch ist der Bauleitung unaufgefordert wöchentlich in Kopie zu übergeben.
Die Aufwendungen zur Führung des Baustellentagebuches sind in die Einheitspreise des Angebotes einzukalkulieren.

## Schadens- und Unfallverhütung, Versicherung
Der Auftragnehmer hat für seine Leistungen alle Sicherheitsvorkehrungen zu treffen, um Personal- und Sachschäden abzuwenden. Die Einhaltung der Unfallverhütungsvorschriften der Berufsgenossenschaften und die Bestimmungen des Arbeitsschutzes liegen in der alleinigen Verantwortung des Auftragnehmers.
Für eine vorschriftsmäßige Absicherung von Bearbeitungsbereichen insbesondere gegenüber Dritten ist Sorge zu tragen. Die zum Schutz von Mensch und Objekt entstehenden Erschwernisse, Aufwendungen und Mehraufwendungen gelten als mit dem Einheitspreis abgegolten.
Dem Unternehmer obliegt die Verpflichtung, die Arbeitsstätte nach den geltenden Arbeitsschutz- und Unfallverhütungsvorschriften und nach den allgemein anerkannten sicherheitstechnischen, arbeitsmedizinischen und hygienischen Regeln sowie den sonstigen gesicherten arbeitswissenschaftlichen Erkenntnissen einzurichten und zu betreiben, sowie den in der Arbeitsstätte beschäftigten Arbeitnehmern die Räume und Einrichtungen zur Verfügung zu stellen, die in der Arbeitsstättenverordnung vorgeschrieben sind.
Der Auftragnehmer stellt den Bauherrn sowie die örtliche und fachliche Bauleitung ausdrücklich frei von Schadensersatzansprüchen, die er im Zusammenhang mit seinen Leistungen oder Lieferungen zu vertreten hat.
Der Auftragnehmer ist verpflichtet, für die Dauer seiner Leistungserbringung aus diesem Vertrag eine Haftpflichtversicherung abzuschließen und zu unterhalten. Der Versicherungsschein ist mit Auftragserteilung dem Auftraggeber vorzulegen.

Sollte ein Koordinator für den Sicherheit- und Gesundheitsschutz auf Baustellen nach der Baustellenverordnung beauftragt werden, so bleibt die Verantwortung für die Einhaltung der Sicherheits- und Gesundheitsschutzmaßnahmen allein beim Auftragnehmer.
Alle erforderlichen Aufwendungen zum vorschriftengemäßen Sicherheits- und Gesundheitsschutz sind abzugelten.
Der Auftragnehmer stellt den Bauherrn sowie die örtliche und fachliche Bauleitung ausdrücklich frei von Schadensersatzansprüchen, die er im Zusammenhang mit seinen Leistungen oder Lieferungen zu vertreten hat.
Dem Auftragnehmer obliegt der Schutz seiner Leistungen, auch gegen Wasser-, Frost-, Sturm- und Winterschäden, sowie gegen Beschädigungen, Korrosion und Verschmutzung, Beseitigung von Eis und Schnee, kostenfrei.
Die Verkehrssicherungspflicht obliegt allein dem Unternehmer.
Schutzvorrichtungen zur Gefahrenabwehr sind täglich zu kontrollieren, Mängel sofort zu beseitigen.
Der Auftragnehmer ist verpflichtet, für die Dauer seiner Leistungserbringung aus diesem Vertrag eine Haftpflichtversicherung abzuschließen und zu unterhalten. Der Versicherungsschein ist mit Auftragserteilung dem Auftraggeber vorzulegen.

## Genehmigungen
Der Auftragnehmer ist verpflichtet, sich die erforderlichen Genehmigungen (z.B. Stellplatz- und Fahrgenehmigungen u.ä.) bei den zuständigen Ämtern, Trägern öffentlicher Belange u.ä. Institutionen einzuholen und sie auf Verlangen des Auftraggebers/bauüberwachenden Architekten vorzulegen. Ev. entstehende Kosten hierfür sind in die Einheitspreise einzukalkulieren.

Bau- und denkmalrechtliche Genehmigungen liegen vor.

## Bauleitung und Abstimmungen
Das Anordnungsrecht als Vertreter des Bauherrn liegt beim Architekten bzw. dessen Bauleitung/Fachbauleitung.
Alle zur Ausführung gelangenden Arbeiten müssen mit dem Architekten oder dessen Bauleitung abgestimmt werden. Diese können zur fachlichen Abstimmung das Th. Landesamt für Denkmalpflege und Archäologie, die Untere Denkmalschutzbehörde sowie Sonderfachleute heranziehen. Bei evtl. auftretenden Unstimmigkeiten in Bezug auf Anwendungs- und Verarbeitungshinweise hat der Auftragnehmer die Baubauleitung sofort zu informieren, die darauf eine Entscheidung unter Einschaltung der Fachbehörden trifft.

## Bauabschnitte und Änderungen im LV Text
Die Einzelbeschreibungen und Zusatzinfos werden Bestandteil der Leistungsbeschreibung.
In den Leistungstexten / Plänen kann die Leistung nach Bauabschnitten getrennt ausgeschrieben bzw. kartiert sein. Die entsprechenden Planungen nehmen Bezug auf diese Systematik. Die Arbeitsweise soll auf die Bauabschnitte bezogen bleiben, die Abrechnung erfolgt immer genauso bauabschnittsbezogen.
Jeder neue Arbeitsgang ist unaufgefordert der Bauleitung anzuzeigen. Die Arbeiten sind nach den neuesten wissenschaftlichen und technischen Erkenntnissen und Verfahrensweisen sowie den gültigen DIN-Normen und den WTA-Richtlinien durchzuführen.
Zeigen sich bei der Ausführung der verschiedenen Arbeiten andere Voraussetzungen, als bisher angenommen, so sind diese bekanntzugeben. Erst nach Zustimmung der Bauleitung dürfen die Arbeiten weitergeführt werden. Evtl. Arbeitszeitunterbrechungen oder Zeitverzögerungen sind mit bei der Kalkulation zu berücksichtigen.
Ergeben sich aus Sicht des Auftragnehmers weitere notwendige Arbeiten, so sind diese als Zusatzpositionen aufzuführen und dem Angebot hinzuzufügen (nur EP).
Zusätzliche, nicht im Leistungsverzeichnis vorgesehene Arbeiten dürfen nur nach Maßgabe der allgemeinen Vertragsbestimmungen ausgeführt werden.
Der Auftraggeber behält sich das Recht vor, Mehr- oder Minderleistungen zu den einmal vereinbarten Einzelpreisen zu verlangen.
Der Leistungstext des LV muss in der Urschrift ausgefüllt zurückgegeben werden. Eigene Bezeichnungen oder Bezifferungen sind nicht zulässig.
Die dem LV zugrundegelegten Massen gelten nicht als Bestellgrundlage. Der gesamte Materialbedarf ist gemäß den örtlichen Gegebenheiten zu ermitteln, da sich nach Freilegung einzelner Konstruktionsteile Änderungen in Art und Umfang der geplanten Sanierungsmaßnahmen ergeben können. Die Massen im LV dienen lediglich der Einheitspreisermittlung.
Gemäß Erkenntnisgewinn können Mengenmehrungen entstehen oder Leistungen entfallen.
Mehraufwendungen und Massenüberschreitungen sind im Voraus schriftlich zu begründen und der Bauleitung zu übergeben. Erst nach Prüfung, Zustimmung und Beauftragung durch die Bauleitung dürfen die Arbeiten weitergeführt werden.
Der Auftraggeber behält sich vor, Teilleistungen zu verändern, selbst auszuführen oder gesamte Leistungspositionen aus dem Angebot zu streichen. Dafür erhält der Auftragnehmer keine Ersatzvergütung.
Aufgrund der Besonderheit des Denkmals können sich abweichend von der VOB Leistungsverschiebungen im Rahmen von Mehr-/Mindermengen/Änderungen ergeben.
Die Ausführung der Gesamtleistung ist an die Auskömmlichkeit der zur Verfügung stehenden Mittel gebunden. In einem gemeinsamen Bauanlaufgespräch vor Ort wird der Umfang der auszuführenden Arbeiten festgelegt.

## VOB
Die Ausführungen der Teile C und B der VOB in der jeweils gültigen Fassung werden vereinbart.

## Material
Die Materialkosten verstehen sich einschl. aller Zuschläge, frei Verwendungsstelle. Alle Einheitspreise beinhalten die komplette Leistung nach der Leistungsbeschreibung, einschließlich aller Nebenleistungen, die zur sach- und fachgerechten Durchführung erforderlich sind, sowie inkl. aller Fahrtkosten, Auslösungen und sonstigen Nebenkosten und Material, sofern nicht anders ausgewiesen.
Materialpreisentwicklungen, sind in der Kalkulation für die angegebene Ausführungszeit zu berücksichtigen.
Nicht im Angebot erfasste Materialien werden zum ortsüblichen Preis abgerechnet.
Werden vom Auftragnehmer abweichende Produkte angeboten, ist ein Muster einschl. der zugehörigen Datenblätter und Prüfberichte vorzulegen.
Sollte die Gleichwertigkeit zum geforderten Produkt nicht nachgewiesen sein, kann das Angebot nicht gewertet werden.

Sämtliche in den nachfolgenden Positionen beschriebenen Abfälle, Materialreste und sonstige Stoffe, die nicht benötigt werden, sollen sortenrein getrennt in die bereitgestellten Container verbracht werden. Dies ist in die Einzelpreise einzukalkulieren. Container und Entsorgung wenn nicht anders beschrieben bauseits.

## Musterflächen (falls erforderlich)
Musterflächen zur Darstellung der verschiedenen Technologien müssen angelegt werden, sofern es laut LV erforderlich ist. Erst nach Abnahme der Musterflächen durch die Bauleitung und den AG kann mit den Maßnahmen begonnen werden.

## Aufmaß und Abrechnung
Sämtliche Maße sind eigenverantwortlich durch den Auftragnehmer am Bau zu überprüfen. Das Aufmaß erfolgt gemeinsam mit der Bauleitung und wird nur so verbindlich.
Für eine rechtzeitige Terminanmeldung ist der Auftragnehmer verantwortlich.
Für Leistungen, die später nicht mehr quantitativ erfassbar sind, müssen vor der Weiterführung der Arbeiten Zwischenabnahmen sowie ein Aufmaß der Mengen erfolgen. Die Termine dazu sind vom AN zu organisieren. Die nachträgliche Abrechnung nicht mehr sichtbarer Leistungen kann bei fehlendem Nachweis nicht anerkannt werden.
Rechnungen, auch Teilrechnungen, werden nur mit prüffähigen, durch die Bauleitung bestätigten Aufmaßen entsprechend den Vereinbarungen entgegengenommen. Mengenangaben im Leistungsverzeichnis verstehen sich (soweit nicht anders beschrieben) als Ansichtsflächen.
Es werden nur die tatsächlich verbauten Mengen abgerechnet.
Abschlagszahlungen erfolgen nach der tatsächlich erbrachten Leistung.

## Baustrom, Bauwasser und Bautoilette
Die Baustelleneinrichtung umfasst die Anschlüsse für Baustrom und Wasser. Von hier sind die erforderlichen Anschlüsse per Schlauch bzw. Elektrokabel zur Baustelle zu legen. Dabei ist zu beachten, dass die Leitungswege durch hochwertige Denkmalbereiche führen und dass hier entsprechende Sicherungs- und Schutzmaßnahmen als Nebenleistung dazugehören.

Führung von Baustrom ist mittels Baustromkasten von einer Elektro-Hauptverteilung im Schloss möglich sowie:
- Starkstromanschluss im KG,

Im Schloss ist ein Wasseranschluss vorhanden, der über den Anschluss eines entsprechenden Schlauchs bis zur Baustelle genutzt werden kann.
Der Wasseranschluss befindet sich im Kellergeschoss.
Kein Abwasseranschluss!
Das gesamte Abwassersystem des Schlosses ist an eine Hebeanlage angeschlossen. Alle Abwässer sind durch eigene Entsorgung abzuführen. Sie dürfen nicht in die Bodeneinläufe im Außenbereich entsorgt werden.
Die WCs innerhalb des Renaissanceschlosses sind außer Betrieb und dürfen keinesfalls, auch nicht für Ausguss von Abwasser, genutzt werden!

Im Bereich der Baustelleneinrichtung wird ein WC-Container gestellt (bauseits)

Für die Nutzung Baustrom/Bauwasser wird eine Gebühr von 0,5 % der Schlussrechnungssumme in Abzug gebracht.

## Baustelleneinrichtung, Lager- und Verkehrsflächen
Ein Baustelleneinrichtungsplan wird vor Beginn der Arbeiten übergeben.
Alle erforderlichen Stell- und Materiallagerflächen müssen innerhalb der Baustelleneinrichtung liegen. Die vom Auftragnehmer zu nutzenden Flächen sind stark eingeschränkt; diese werden gemeinsam mit der Bauleitung und dem AG festgelegt.
Die Gesamtliegenschaft ist öffentlich für Besucher zugänglich. Der direkt am Renaissanceschloss angrenzende Bereich ist für die Baustelleneinrichtung reserviert

Alle Aufwendungen zur Baustelleneinrichtung sind - wenn nicht anders in den Leistungspositionen beschrieben - in die Einheitspreise des Angebotes einzukalkulieren und damit abgegolten. Zwischenlagerkosten für Baumaterial werden nicht gesondert vergütet.
Bei der Herstellung der BE ist den örtlichen Gegebenheiten Rechnung zu tragen. Das gilt besonders für die Aufstellung geräusch- und platzintensiver Geräte, die so einzuplanen sind, dass sie die Besucher, Nutzer und Anwohner nicht behindern.
Nicht mehr benötigte Teile der BE sind unverzüglich zu entfernen. Nach Abbau der BE sind das dafür benötigte Gelände bzw. die genutzten baulichen Anlagen und Gebäude umgehend in den ursprünglichen Zustand zu versetzen.
Verkehrswege innerhalb des Baugeländes und als Zuwegung zum Gelände sind sorgfältig zu behandeln. Eventuelle Beschädigungen sind sofort anzuzeigen. Kosten zur Schadensregulierung übernimmt der Schadensverursacher selbst.
Desweiteren ist dafür Sorge zu tragen, dass öffentliche Straßen, Wege und Plätze ständig frei zu halten sind.
Sind bei der Ausführung der Arbeiten Verschmutzungen zu erwarten, so gehören  - unbeachtlich der jeweiligen Vergütungsregelung (Nebenleistungen, Besondere Leistungen) - die gewerksüblichen Maßnahmen zur Vermeidung zu den Pflichten des Auftragnehmers, auch wenn diese nicht ausgeschrieben sind. Die Vergütung erfolgt gemäß DIN 18299 ff.
Werden durch Fahrzeuge des Auftragnehmer oder seiner Subunternehmer öffentl. Straßen o. Plätze/Flächen infolge der Bauarbeiten verschmutzt, sind diese unverzüglich im Rahmen der Verkehrssicherheit zu reinigen; diese Arbeit gehört zu den Nebenleistungen.

## Abfallbeseitigung
Alle Positionen, bei deren Ausführung Schutt u.ä.anfällt, sind so zu kalkulieren, dass Transport zum Container, Transportkosten des Containerfahrzeuges und Kippgebühr im EP enthalten sind.
Die Baustelle ist täglich nach Abschluss der Arbeiten zu säubern und in geordnetem Zustand zu hinterlassen.
Anfallendes Verpackungsmaterial, Verschnitt, Leergebinde, Reste und dgl., sowie anfallender Bauschutt, sind als Eigentum des Auftragnehmers sofort nach den gültigen Umweltschutzbestimmungen zu beseitigen. Die einschlägigen Vorschriften über die Entsorgung von Sonderabfall sind streng einzuhalten.
Farbreste, Reste der Pinselreinigung, Abbeizreste usw. sind nicht in die Entwässerung zu entsorgen! Hierfür ist seitens des Auftragnehmer ein Gebinde im Baustellenbereich bereitzustellen.
Zur Entsorgung von Holzdielen sollen allgemein die Regeln der Altholzverordnung angewendelt werden. Es handelt sich um die Altholzkategorie A II („verleimtes, gestrichenes, beschichtetes, lackiertes oder anderweitig behandeltes Altholz ohne halogenorganische Verbindungen in der Beschichtung und ohne Holzschutzmittel“). Hölzer aus dem Dachstuhl müssen generell nach der Altholzkategorie A IV („mit Holzschutzmitteln behandeltes Altholz, wie Bahnschwellen, Leitungsmasten, Hopfenstangen, Rebpfähle, sowie sonstiges Altholz, das aufgrund seiner Schadstoffbelastung nicht den Altholzkategorien A I, A II oder A III zugeordnet werden kann, ausgenommen PCB-Altholz“) entsorgt werden. Den erforderlichen Regelungen des Arbeitsschutzes ist Rechnung zu tragen.

Jeder Auftragnehmer hat seine Abfälle, Abbruchmassen und Bauschutt selbst zu entsorgen. Die Entsorgung von Abfällen, Abbruchmassen und Bauschutt umfasst die Verwertung entsprechend den Vorschriften und behördlichen Auflagen. Hierbei wird auf die Auflagen des öffentlich-rechtlichen Entsorgungsträgers verwiesen.
Der Entsorgungsnachweis ist auf Verlangen vorzulegen, bei Sonderentsorgung unaufgefordert zu übergeben.
Etwaige Kosten für Sonderentsorgung etc. fallen ebenfalls in die Zuständigkeit des Auftragnehmers. Betreffs der Bauleitung ist eine den Bauvorschriften entsprechende Abstimmung mit dem AG verbindlich. Die Bauleitung ist berechtigt, bei Nichtentsorgung aufgetretene Abfälle nach kurzer Fristsetzung diese auf Kosten des Verursachers zu entsorgen bzw. die Baustelle reinigen zu lassen.

## Beweissicherung
Vor Aufnahme der Arbeiten ist nach Erfordernis und Angabe der Bauleitung/des Restaurators in einem Beweissicherungsverfahren der Zustand des Baubereiches sowie der angrenzenden Wand- und Fußbodenflächen im Beisein des Vertreters des Auftraggebers und des Auftragnehmers festzuhalten und durch Messung, Fotographien und Niederschrift, die von allen Betroffenen anerkannt sein müssen, zu dokumentieren. Die Dokumentation muss zwingend VOR Beginn der Arbeiten dem Auftraggeber/der Bauleitung übergeben werden.
Beginnt der Auftragnehmer vor einer solchen Beweissicherung mit den Arbeiten und gibt es Streit zum Zustand des Objektes vor Baubeginn, ist der Auftragnehmer für den Zustand im Sinne einer Beweislastumkehr beweisbelastet.
Die Beweissicherung erfolgt als Nebenleistung

## Hinweispflicht und Ausführung
Der Auftragnehmer hat den bauüberwachenden Architekten auf Unstimmigkeiten oder zu befürchtende Mängel oder Bedenken schriftlich hinzuweisen.
Die Ankündigungspflicht des Auftragnehmer von Mehrkosten ist zu beachten.
Abweichungen von den Ausführungsunterlagen sind nur im Einvernehmen mit dem Auftraggeber zulässig.
Über Arbeiten, die ohne zeichnerische Unterlagen ausgeführt werden, sind vor Beginn derselben vom Auftragnehmer beim Auftraggeber genaue Angaben einzuholen.
Vor Beginn der Arbeiten sind vom Auftragnehmer Werkzeichnungen, Prüfzeugnisse und statische Nachweise, soweit sie gefordert werden, dem Auftraggeber vorzulegen.
Beigefügte Zeichnungen sind keine Ausführungszeichnungen, sondern dienen nur der Einheitspreisbildung.

## Beschreibung der auszuführenden Arbeiten/ des auszuführenden Gewerks
Unter strengen denkmalerhaltenden und -schützenden Vorgaben sind im Renaissanceschloss Dornburg folgende Arbeiten durchzuführen:

Denkmalpflegerische Instandsetzung der Fassadenfarbigkeit Renaissanceschlosses Dornburg.

DIN-Vorschriften:
Werden bautechnische Regeln aufgeführt, so gilt grundsätzlich die zum Zeitpunkt der Abnahme in Kraft befindliche Vorschrift, sofern diese keinen eigenen späteren Gültigkeitsvermerk trägt.
Der sachliche Geltungsbereich ergibt sich ebenso wie die technische Ausführung  aus:
DIN 18299 Allgemeine Regelungen für Bauarbeiten alle Art
Soweit in der Ausschreibung und dem LV nichts anderes vorgesehen ist, gilt in Ergänzung der DIN- Vorschriften:

Werden Arbeitsgerüste bauseitig gestellt, gilt ein evtl. erforderlicher Umbau oder eine Erweiterung nur zu Zwecken des Arbeitsschutzes als Nebenleistung, sofern die Gerüste im Übrigen der DIN 4420 entsprechen.
Gerüststellung über den AN - immer in Absprache und Abstimmung mit der Bauleitung.

## Erschwernis
Im Schloss sind empfindliche und komplexe Baustrukturen verschiedener Zeitepochen erhalten und in ihrer Substanz zu schützen. Daher ist es erforderlich mit großer Sorgfalt vorzugehen und flexibel auf die jeweiligen Anforderungen zu reagieren.

Alle Arbeiten dürfen erst nach Freigabe des Restaurators erfolgen.
Die Transportwege für Maschinen/Geräte oder hinaus zu transportierendes Abbruchmaterial sind entsprechend zu kalkulieren. Die Transportwege können über ein Außengerüst und Schuttaufzug geführt werden. Der Zugang für Mitarbeiter erfolgt über diverse Treppen und Türen.

Am Renaissanceschloss wurden immer wieder Sanierungsarbeiten durchgeführt, jedoch gibt es Bereiche, welche sehr lange unberührt waren. Es ist besonders im Bereich des Dachbodens mit großer Sorgfalt zu arbeiten, da nicht alle dort liegenden Leitungen bekannt sind.

## Arbeitsabfolge, Termine
Hinweise zur Ausführung der Bauleistungen im Gebäude bzw. Gebäudeumfeld:
Die baulichen Maßnahmen im denkmalgeschützten Renaissanceschloss erstrecken sich in kleinteiliger sowie abschnittsweiser Ausführung über mehrere Bereiche unterschiedlicher Geschosse/Fassadenbereiche. Mehrfaches An- und Abrücken sowie Unterbrechungen der Bauzeit sind in die EPs einzukalkulieren.

## Erklärung des Auftragnehmers
Mit der Angebotsabgabe bestätige ich als Auftragnehmer oder evtl. als Arbeitsgemeinschaft rechtsverbindlich, dass die Einheitspreise so kalkuliert sind, dass die Bestimmungen der Bauaufsicht, der Gerüstordnung, des Arbeitsschutzes, der Unfallverhütungsvorschriften der Berufsgenossenschaften eingehalten werden können.
Ich erkläre, dass vom Auftragnehmer im Zuschlagsfall das geforderte Personal eingesetzt wird, welches mit den oben genannten Vorschriften vertraut ist und auch die Gewähr bieten kann diese umzusetzen.
Ich übernehme rechtsverbindlich die Haftung für alle Schäden, die dem Bauherrn, seinen Beauftragten oder einem sonstigen Dritten infolge Nichtbeachtung der Vorschriften durch mich selbst oder durch meine Erfüllungsgehilfen zugefügt werden.
Der Auftragnehmer bestätigt, dass keine wesentlichen Unklarheiten zur Bauausführung bestehen und die o.g. Vorbemerkungen gelesen und verstanden wurden.

## Los 12 Tischlerarbeiten Einbauten, Neugotische Treppe
Datum: 07.01.2026
EP-Anteile: Löhne; Stoffe; Geräte; Sonstige

### Abschnitt 1 Baustelleneinrichtung und Vorbereitung

**1.10 Gewerkebezogene Baustelleneinrichtung**
*** Pauschalposition
gewerkebezogene Baustelleneinrichtung für die bezogene
Baumaßnahme zur Erbringung der ausgeschriebenen
Bauleistung, wie folgt:
Einrichten der Baustelle für den gesamten Umfang der
Tischlerarbeiten, inkl. der für die Durchführung der
Leistung erforderlichen Maschinen und Montagegeräte.
Zur Baustelleneinrichtung gehören auch:
- die Einhaltung der Unfallverhütungsvorschriften mit
notwendigen
Schutzvorkehrungen und Maßnahmen
- notwendige Tagesunterkünfte
- erforderliche Gerüste, für den Eigengebrauch bis 2,00
m über Gelände bzw. Fußboden sind mit einzurechnen
Vorhalten der Baustelleneinrichtung für sämtliche in
der
Leistungsbeschreibung aufgeführten Leistungen für die
Dauer der vertraglich vereinbarten Bauzeit.
Räumen der Baustelle von der Baustelleneinrichtung des
AN nach Durchführung seiner Leistungen nach Beendigung
der gesamten Baumaßnahme für sämtliche in der
Leistungsbeschreibung aufgeführten Leistungen.
Ausführung in Abstimmung mit der Objektüberwachung.
Menge: 1,000 psch

**1.20 Abbau Holzgeländer an Deckenöffnung**
Abbau des bestehenden Geländers an Deckenöffnung durch
zerstörungsfreies Lösen vom Bestand, einschließlich
Transport zu Lagerfläche des AG, wie folgt:
Material: Holz, Brettergeländer mit Ober- und Untergurt
Länge: Einzelelemente von ca. 3,30 bis 4,30 m,
Gesamtlänge Abwicklung ca. 11,60 m, 3-seitig an
Deckenöffnung
Höhe: ca. 0,95
Inkl. Abbau und Entsorgung der temporären
Absturzsicherung an der 4. Öffnungsseite des
Deckenlochs
Ausbauort: Ort: 1. OG, Raum 1.04 Halle
Menge: 15,000 m

**1.30 Sicherung durch neues Geländer, Absturzsicherung**
Nach Abbau des Geländers ist die Öffnung bis zum Einbau
des neuen Geländers zu sichern.
Herstellung einer Absturzsicherung mit dreiteiliger Geländerausführung, Bordbrett, Mittelholm und Handlauf, gegen Abkippen gesichert
Menge: 15,000 m

**1.40 Feinaufmaß. Werk- und Montageplanung, Bauzeiten**
*** Pauschalposition
Werk- und Montage -Planung auf Grundlage der
Planunterlagen des AG und des örtlichen Aufmaß des AN.
bis zur eindeutigen Klärung und Freigabe einschließlich
Einarbeitung von Korrekturdurchgängen.
Sie beinhaltet eine statische Prüfung der
vorgeschlagenen Konstruktion.
Die Werkplanung der Wandkonstruktion muss alle
erforderlichen Details der relevanten Treppen-, Wand-
und Anschlussdetails enthalten
vor Fertigungsbeginn
als Papierzeichnung/Plotterausdruck und auf
Datenträger,
DVD in den Datenformaten DXF und PDF. Ausdruck farbig..
Erstellen einer Planliste, Angabe Plannummer,
Planinhalt,
Maßstab und Bezug auf die jeweiligen Positionen des
Leistungsverzeichnis.
Vorlage der Werk- und Montageplanung spätestens 15
Werktage nach Auftragserteilung, 2 -fach in Papierform
und 1- fach digital
incl. Bauzeitenplan auf Grundlage des Rahmenterminplans
des AG erstellen, fortschreiben .
Untergliederung als Sammelvorgänge in
- technische Bearbeitung ( Werk- und Montage - Planung
einschl. Prüf- und Korrekturumläufe, Bemusterungen und
Fertigungszeiten)
- Bauausführung, getrennt nach Einzelleistungen
- Fertigstellung (Abnahmen, Mängelbeseitigung)
Der Bauzeitenplan ist monatlich als Soll-Ist-Vergleich
fortzuschreiben und dem AG. und der Objektüberwachung
vorzulegen.
Menge: 1,000 psch

**1.50 Muster Geländer**
Erstellung eines Musters des nachfolgend beschriebenen
Geländers bestehend aus:
- Profilierter Handlauf inkl. Flachstahlverstärkung
- Geländerstäbe
- Füllbretter mit Spitzbogen
- Profilierter Untergurt
Länge 1,00 m

Muster in Abstimmung mit Architekt gerade/schräg
zur Freigabe durch Architekt und AG
Menge: 1,000 St

### Abschnitt 2 Neugotische Treppe

*Hinweis: VORBEMERKUNGEN*
VORBEMERKUNGEN

historisch nachgebildete Innentreppe als geradläufige Treppe mit Zwischenpodest
alle Stufen gleichmäßig mit Tritt- und Setzstufen, profiliertes Geländer und Handlauf.
Treppe als repräsentatives Gestaltungselement im Gebäude mit kunstvoll verzierten Geländer und hohem handwerklichen Anspruch an die ausführende Tischlerei.

Podest einseitig am Boden abgestützt und gegenüberliegend in der Wand eingelassen

Treppenantritt mit beiden Treppenwangen auf Ziegelboden bzw. auf Betonfundament (bauseits) abgestützt
Treppenaustritt mit Treppenwangen an vorhanden Unterzug gemäß Detailplanung.angebunden.

Holz: Sortierklasse LS10 nach DIN 4074-5
Holzart: Eiche Holzfeuchte <10%
Sortierklasse: LS 10 nach DIN 4074-5
Holzfeuchte: trocken
Festigkeitsklasse: D 30
Das Material / Bauholz ist in die nachfolgenden Positionen mit einzukalkulieren. Die Menge Bauholz wird nicht separat ausgewiesen und ist durch den AN zu ermitteln. Alle Leistungen einschl. Abbund, Fräsungen, Nuten, Zapfen, Löcher, Ausklinkungen, Überblattungen, Fräsungen aller Art der Hölzer, Balken u.a..

Sichtflächen der Treppe in Holzoptik für Stufen, Wangen, Pfosten und Handlauf.
Statische Verstärkungen im nichtsichtbaren / verdecktliegenden Bereich wie Auflager, Pfosten, teilweise Handlauf durch Integration von Flachstählen, Metallprofilen u.a.
Alle Oberflächen geschliffen, Kanten leicht gefast.
Holzteile inklusive aller Holzverbindungen

Stahl: S235JR: Stahlteile ohne Kennzeichnung
Alle Stahlteile mit Korrosionsschutzanstrich und Deckanstrich, Farbton gemäß Vorgabe Architekt
Stahlteile inkl. aller Bohrungen

**2.10 Bemusterung Bauholz Eiche**
*** Pauschalposition
Bemusterung Bauholz
Holz: Sortierklasse LS10 nach DIN 4074-5
Holzart: Eiche Holzfeuchte <10%
Sortierklasse: LS 10 nach DIN 4074-5
Holzfeuchte: trocken
Festigkeitsklasse: D 30

Vorlagen von mind. 3 verschiedenen Holzarten, Eiche
Dielung/Schalung je 50x50cm und je Pfosten L=1,00, BxH 0,1mx0,1m

Die Herkunft des Bauholzes ist zu benennen.
Menge: 1,000 psch

**2.20 Treppenlauf EG-Zwischenpodest**
Herstellen, liefern und montieren des unteren
Treppenlaufes (EG-Zwischenpodest) einer zweiläufigen,
neugotisch gestalteten Holztreppe mit Zwischenpodest,
gemäß DIN 18065 und VOB/C DIN 18334, Massivholz,
Material Eiche, Sichtoberfläche, geschliffen, gemäß
Architekten- und Statikplanung, werkseitig vorbereitet,
montagefertig geliefert, Treppenlauflänge ca. 4,70 m,
Laufbreite inkl. Wangen 1,43 m

Konstruktion wie folgt:
- tragende Wangen, beidseitig, statisch bemessen nach
Vorgabe Fachplanung Statik, 70 x 280 mm, vorbereitet
für Einbau von eingestemmten Tritt- und Setzstufen
- Wange unten aufgestellt auf Bestandsfußboden, Ziegel,
gemäß Vorgabe Statik, Lagesicherung der Treppenwange
nach Vorgabe AN, Verbindungsmittel in gesonderter
Position, oberer Anschluss an Zwischenpodest, inkl.
erforderliche Ausklinkungen/Ausnehmungen gemäß Statik
- 14 Steigungen, ca. 16,7/29,0 cm
- Stufen bestehend aus Tritt- und Setzstufe, Trittstufe
d= 40 mm, Untertritt 30 mm, Setzstufe d =30 mm,
Verbindung mit Nut, eingestemmt beidseitig in Wangen,
Stufenbreite ca. 1,29 m, Fugen geschlossen, passgenaue
Fertigung, verdeckte Befestigung, Schallschutzstreifen
nach Erfordernis

vor Fertigung Vorlage von Oberflächenmuster zur
Abstimmung Architekt und AG
Menge: 4,700 m

**2.30 Treppenlauf Zwischenpodest-OG**
Herstellen, liefern und montieren des oberen
Treppenlaufes (Zwischenpodest-OG) einer zweiläufigen,
neugotisch gestalteten Holztreppe mit Zwischenpodest,
gemäß DIN 18065 und VOB/C DIN 18334, Massivholz,
Material Eiche, Sichtoberfläche, geschliffen, gemäß
Architekten- und Statikplanung, werkseitig vorbereitet,
montagefertig geliefert, Treppenlauflänge ca. 3,20 m,
Laufbreite inkl. Wangen 1,43 m

Konstruktion wie folgt:
- tragende Wangen, beidseitig, statisch bemessen nach
Vorgabe Fachplanung Statik, 70 x 280 mm, vorbereitet
für Einbau von eingestemmten Tritt- und Setzstufen
- untere Anbindung an Zwischenpodest, oberes Auflager
an Decke Bestand OG, Ziegel, gemäß Vorgabe Statik,
Verbindungsmittel in gesonderter Position, inkl.
erforderliche Ausklinkungen/Ausnehmungen gemäß Statik,
auch inkl. Ausnehmung an Bohle Bestand im
Anschlussbereich
- 9 Steigungen, ca. 16,7/29,0
- Stufen bestehend aus Tritt- und Setzstufe, Trittstufe
d= 40 mm, Untertritt 30 mm, Setzstufe d =30 mm,
Verbindung mit Nut, eingestemmt beidseitig in Wangen,
Stufenbreite ca. 1,29 m, Fugen geschlossen, passgenaue
Fertigung, verdeckte Befestigung, Schallschutzstreifen
nach Erfordernis

vor Fertigung Vorlage von Oberflächenmuster zur
Abstimmung Architekt und AG
Menge: 3,200 m

**2.40 Zulage Holzbekleidung Treppenuntersicht**
Zulage für die Anbringung einer flächigen
Holzbekleidung an Treppenuntersicht, beidseitig
eingestemmt in vorbeschriebene Wangen, inkl.
Mehraufwand zur Vorbereitung der Wangen, Dicke der
Verkleidung ca. 25-30 mm, Ausführung in Einzelbrettern
quer, Verbindung der Bretter mit Nut, Breite ca. 1,29 m
Die Untersicht ist einsehbar und entsprechend hochwertig wie der Stufenbelag, Wangen etc. in der Qualität des Holzes zu wählen und in der Bearbeitung auszuführen.
Menge: 7,300 m

**2.50 Zwischenpodest**
Liefern, herstellen und montieren des Zwischenpodests
einer zweiläufigen, neugotisch gestalteten Holztreppe,
gemäß DIN VOB/C DIN 18334, Massivholz, Material Eiche,
Sichtoberfläche, geschliffen, gemäß Architekten- und
Statikplanung, werkseitig vorbereitet, montagefertig
geliefert, Podestgröße LxB ca. 3,10 x 1,60 m, Höhe OK
Podest ca. 3,34 m über OKFF EG
Konstruktion wie folgt:
- Podestträger, 12/16 cm, L= ca. 3,50 m, 2 St.,
raumseitig aufgelagert auf nachfolgend beschriebenen
Stützen, Wandseitig mit Wandauflager, inkl. Herstellung
der Wandauflager, Auflagertiefe > 15 cm, Befestigung an
Wand gemäß Statik und Verschluss der Auflagertasche mit
Mörtel MG IIa
- Stützen, 12/12 cm, H= ca. 2,15 m, 3 St., inkl.
Herstellung Kopf- u. Fußanschlüsse nach Vorgabe Statik,
Befestigung am Fußboden mit Gewindestange M12
Edelstahl, A4-50, l= 100 mm, mittig in Stütze, inkl.
Herstellung der Bohrung in Ziegelbelag Bestand zur
Lagesicherung, Tiefe > 1 cm, inkl. Bleiblech t= 3 mm
mehrlagig als Höhenausgleich
- Riegel, 10/10 cm, L= bis ca. 1,25 m, 4 St., a= ca. 1,
10 m, Befestigung an Podestträgern gemäß Statik
- Podestoberfläche entsprechend Stufenmaterial Treppe,
durchlaufend über gesamte Podestlänge, Auflager inkl.
Entkopplung gemäß Statik, verdeckte Befestigung, soweit
möglich historische Befestigungsarten, keine sichtbare
Verschraubung
- Podestverkleidung Stirnseite, durchgängiger Anschluss
an Wangen, H= ca. 22 cm, Abwicklungslänge ca. 7,8 m
- inkl. aller erforderlichen Ausklinkungen/
Ausnehmungen,  Zapfenverbindungen o.ä.
Menge: 1,000 St

**2.60 Geländer gerade**
Herstellen, liefern und montieren des Geländers aus
Massivholz, Material Eiche, gerade, DIN 18065,
Sichtoberfläche, geschliffen, gemäß Architekten- und
Statikplanung, werkseitig vorbereitet, montagefertig
geliefert, Gesamthöhe Geländer bis ca. 0,97 m ab OKFF,
Konstruktion wie folgt:
- profilierter Untergurt, Hohlkehle oben beidseitig, B
x H ca. 86 x 32 mm, verdeckt befestigt auf
Treppenwangen/Zwischenpodest/Ziegelboden Bestand,
- Geländerstäbe, 20 x 20 mm, Abstände max. 120 mm
- Füllbretter im oberen Bereich, mit
Spitzbogenausschnitt, CNC-gefertigt oder handwerklich
nach Vorlage, H= bis ca. 200 mm, Materialstärke ca. 16
mm
- profilierter Handlauf, Geometrie gemäß Zeichnung,
Hohlkehle unten beidseitig, Griffmulde, gefräst,
Gesamthöhe H= 90 mm, Gesamtbreite B= 50 mm, verdeckt
befestigt, integrierter Flachstahl in separater
Position
- Verbindungselemente gemäß Vorgabe Statik
- saubere Übergänge zu der einzelnen Elemente sowie zu
Pfosten, präzise Fertigung, Befestigung verdeckt
Anpralllast Geländer: Horizontallast 1KN/m
Menge: 20,000 m

**2.70 Geländer schräg**
wie Vorposition, jedoch Ausführung schräg, entsprechend
Treppensteigung, inklusive schräge Einpassung der
Füllbretter mit Spitzbogen
Geländerhöhe bis 1,10m
Menge: 16,000 m

**2.80 Zulage Geländerstäbe eingestemmt**
Zulage für Mehraufwand um vorbeschriebene Geländerstäbe
in Handlauf und Untergurt eingestemmt zu befestigen,
Geländerverlauf gerade und schräg
Menge: 36,000 m

**2.90 Zulage Endabschluss Handlauf Treppenantritt**
Zulage für Endabschlüsse des Handlaufs am
Treppenantritt, vertikal herabgeführtes Handlaufprofil
an Pfosten, H= ca. 30 cm, sauberer Übergang, gerundeter
Abschluss

Abrechnung je Seite
Menge: 2,000 St

**2.100 Zulage Außen-, Innenecke Geländer**
Zulage sauberen Eckumlauf des Handlaufs an Ecken, auch
Treppenauge Zwischenpodest, auch bei Übergang Geländer
gerade/schräg
Menge: 12,000 St

**2.110 Handlauf profiliert**
Herstellen, liefern und montieren des Handlaufs aus
Massivholz, Material Eiche, gerade, DIN 18065,
Sichtoberfläche, geschliffen, gemäß Architekten- und
Statikplanung, werkseitig vorbereitet, montagefertig
geliefert,
Konstruktion wie folgt:
- profilierter Handlauf, Geometrie gemäß Zeichnung,
Hohlkehle unten beidseitig, Griffmulde, gefräst,
Gesamthöhe H= 90 mm, Gesamtbreite B= 50 mm, verdeckt
befestigt, integrierter Flachstahl und Wandbefestigung
in separater Position
Menge: 3,000 m

**2.120 Pfostenverkleidung Geländer H= bis 1,00 m, bis 70 x 160 mm**
Herstellen, liefern und montieren von Verkleidung aus
Massivholz, als Verkleidung um integrierten
Flachstahlkern/Vierkanteisen, Material Eiche,
Sichtoberfläche, geschliffen, gemäß Architekten- und
Statikplanung, werkseitig vorbereitet, montagefertig
geliefert, Flachstahl in separater Position,
Höhe der Pfostenverkleidung von 0,85 m bis 1,00 m
Querschnitt der Pfosten (Außenmaß) von 70 x 70 mm bis
70 x 160 mm
Dicke der Verkleidung von ca. 15 mm bis 50 mm je nach
integrierter Stahlverstärlung
Menge: 10,000 St

**2.130 Pfosten massiv Geländer H= bis 1,00 m, 70 x 70 mm**
Herstellen, liefern und montieren von Geländerpfosten
aus Massivholz, Material Eiche, Sichtoberfläche,
geschliffen, gemäß Architekten- und Statikplanung,
werkseitig vorbereitet, montagefertig geliefert,
Befestigung nach Wahl AN auf Zwischenpodest bzw.
Ziegeldecke Bestand, verdeckte Befestigung
Höhe der Pfosten bis ca. 0,95 m
Querschnitt der Pfosten 70 x 70 mm
ohne Stahlkern
Menge: 3,000 St

**2.140 Zulage Pfosten massiv Geländer H= bis 1,00 m, bis 70 x 160 mm**
Zulage zur Vorpositon zur Ausführung der Pfosten mit
Querschnitt bis 70 x 160 mm
Menge: 1,000 St

**2.150 Verkleidung Stirnseite Treppenloch**
Herstellen, liefern und montieren einer Verkleidung aus
Massivholz, Material Eiche, als Verkleidung, Stärke wie
Bestand, Sichtoberfläche, geschliffen, an Stirnseite
Treppenöffnung/Decke OG, sauber an Bestand anarbeiten,
Höhe bis ca. 0,40 m, Länge bis ca. 3,30 m, verdeckte
Befestigung
Menge: 3,300 m

**2.160 Anpassung Verkleidung Bestand Stirnseite Treppenloch**
Anpassung einer Verkleidung aus Massivholz, bauseits
vorhanden, Material Eiche,  an Stirnseite
Treppenöffnung/Decke OG, sauber an Bestand
angearbeitet, Höhe bis ca. 0,40 m, Länge bis ca. 3,30
m, verdeckte Befestigung, inkl. Ausschnitte/
Ausstemmungen o. dgl. für Anbindung der neuen
Treppenwangen
Menge: 3,300 m

**2.170 Wandartige Verkleidung unterer Treppenlauf**
Herstellen, liefern und montieren einer wandartigen
Abtrennung am unteren Treppenlauf sowie unter dem
Zwischenpodest, aus Massivholz, Material Eiche, als
Verkleidung, Stärke und Unterkonstruktion nach
Werkplanung AN, Sichtoberfläche, geschliffen, gemäß
Architekten- und Statikplanung, am unteren Treppenlauf
dem Verlauf der Wange folgend, sauber an
vorbeschriebene Treppe angearbeitet, Höhe bis ca. 2,30
m, verdeckte Befestigung
Oberfläche: Farbe NCS hell, deckend matt nach Bemusterung
Menge: 12,500 m2

**2.180 Anpassung Wandanschluss als Schattenfuge 10 x 10 bis 20 x 20 mm**
Herstellen und Anpassen Distanzstücke für unebene
Wandanschlüsse wie folgt:
- passgenaues Herstellen des Distanzstückes
- Anleimen Verlängerungen untereinander mit
Schrägschnitt
- incl. Anpassung zur Aufnahme von Wandunebenheiten bis
10 mm.
- Distanz von Wandoberfläche soll als Schattenfuge
überbrückt werden
Abmessung bis 20 x 20 mm
Menge: 2,300 m

**2.190 Zulage Außen-, Innenecke Verkleidung**
Zulage für die Ausführung der Wandbekleidung im Bereich
von Innen- und Außenecken
sauberes Anarbeiten entsprechend Standardlösung der
Werkplanung
Menge: 2,300 m

**2.200 Innentür flächenbündig BxH ca. 900 x 2000**
Innentür Türblatt außen flächenbündig (Tapetentür) mit Verkleidung der
Wandkonstruktion herstellen und montieren, wie folgt:

Türnummer T74, Ausführung im EG
BxH ca. 900 x 2010 mm
lichter Durchgangsbreite mind. ca. 800 mm
nach innen öffnend
Türblatt gefälzt,
Blendrahmen stumpf
Blendrahmen und Türblatt aus Massivholz, Material Eiche, als
Verkleidung, Stärke und Unterkonstruktion nach
Werkplanung AN, Sichtoberfläche, geschliffen, gemäß
Architekten- und Statikplanung,
verdecktliegende Bänder, nicht sichtbar

Oberfläche Türblatt wie Verkleidung raumseitig
mit Schloss vorgerüstet für PZ, inkl. Schließblech
Schließzylinder bauseitig
Menge: 1,000 St

**2.210 Wechselgarnitur, Innentür**
Wechselgarnitur mit Drücker/Knauf, mit Rosette, Pz-vorbereitet, Innentür, Objektbereich

Drückergarnitur; Abdeckung: mit Rosetten; Form: rund; Vierkant: 9 mm; Material: Aluminium; Befestigungsart: verdeckt verschraubt; Befestigungstechnik: mit Stütznocken; Benutzerklasse: Klasse 4; Basis: Drückergarnitur; Lochung: Profilzylinder gelocht; Farbton: naturfarbig; Oberfläche: eloxiert; Anschlagrichtung: Drücker rechts zeigend; Türstärke min.: 39 mm; Türstärke max.: 48 mm; Betätigungswinkel max.: 35 °; Stärke Abdeckung: 7 mm; Durchmesser: 55 mm; Lagerung: Ausgleichslager 3,festdrehbar; Norm: DIN EN 1906,DIN EN 179,DIN 18273; Zulassung: für Feuerschutz,für Notausgänge,für Rauchschutz; Drückerbefestigung: Stabilstift; Befestigungssystem: Stiftverbindung; Türart: Türwerkstoff: Stahl,Holz;  Lieferung: mit Befestigungsmaterial; DIN-Richtung: DIN Rechts/DIN Links

Material: Bronze oder anthrazit/schwarz
Oberfläche: dunkel patiniert, matt; Rosette rund, nicht flächenbündig

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
vorgeschlagenes Leitfabrikat:
Hersteller: FSB Drückergarnitur 79
oder gleichwertig
angebotener Hersteller:
Hersteller: '..................................................' vom Bieter einzutragen
Typ: '..................................................' vom Bieter einzutragen
Einbauort: Innentüren Neutüren und Bestandstüren
Menge: 1,000 St

**2.220 Türbänder, verdecktliegend**
Bänder verdecktliegend, Türbänder justierbar, Multi-3D-Band, Edelstahl rostfrei
Menge: 2,000 St

**2.230 Einsteckschloss, Pz-vorbereitet, Winkelschließblech**
Türschloss: Einsteckschloss, PZ-vorbereitet
Schließblech: Winkelschließblech
Menge: 1,000 St

**2.240 Verbindungsmittel**
Liefern und montieren aller konstruktiv erforderlichen
Verbindungsmittel gemäß DIN EN 14592,
Oberfläche verzinkt, Edelstahl oder historisch
angemessen (schwarz), nach Vorgabe Statik
Menge: 20,000 kg

**2.250 Oberflächenbehandlung**
Saubere Schleifarbeiten des gesamten Treppenbauteils und andere vorbeschriebene Bauteile, wie folgt:
- Endschliff Korn 180-240, Kanten leicht entgraten

einschl. Anlegen eines Muster 50x50cm vor der Ausführung
Menge: 150,000 m2

**2.260 Oberflächenbehandlung Beize, dunkel**
Beize, dunkel, nach erfolgter Bemusterung

Wässern: Wässern der Oberfläche mit einem feuchten Schwamm, um die Holzfasern aufzustellen. Nach dem Trocknen aufstehende Fasern mit feinem Schleifpapier (z.B. Körnung 180) leicht glätten.
Beize gleichmäßig und satt auftragen mit einem Pinsel oder einem fusselfreien Tuch in Richtung der Maserung.
Überschüssige Beize entfernen, Einwirkzeit nur wenige Minuten gemäß Herstellerangaben, überschüssiges Material mit einem sauberen, fusselfreien Tuch entfernen, Trocknung bis 48h. Anwendung gemäß Herstellervorgaben
Oberflächenbehandlung/Versiegelung in gesonderter Position
einschließlich Anlegen mehrerer Farbmuster 50x50cm vor der Ausführung, Farbton: dunkel in Anlehnung an: Eiche, Teak, Nussbaum dunkel
Menge: 150,000 m2

**2.270 Oberflächenbehandlung, Standölbeschichtung, farblos**
Oberflächenbehandlung, Standölbeschichtung, farblos
-porentief eindringend ins Holz
-ohne Chemikalien, harzfrei, biozidfrei
-diffusionsoffen
-verarbeitungsfertig
-schmutz- und wasserabweisend
-platzt, reißt, blättert nicht
-harzfrei, wetterfest und elastisch
-diffusionsfähig
-leicht Instand zu halten
-speichel- und schweißecht nach DIN 53160
-frei von Bioziden
-cobalt-, blei- und bariumfrei
-vegan
Oberfläche matt
-Auftrag mit Pinsel oder Tuch
-Trocknung beachten u.a.

Verarbeitung:
-Grundieröl
-Zwischenschliff
-Standölfarbe halbfett (seidenmatt)
Anwendung gemäß Herstellervorgaben

Volldeklaration: Leinöl, Leinölstandöl, Holzölstandöl, Balsamterpentinöl, Zinkweiß, Talkum, Kieselsäure, Quellton, Quarz, Mangan-, Zirconium-, Calciumtrockner. Pigmente je nach Farbton: Titanweiß, Eisenoxidgelb / -rot / -braun / -schwarz, Nickeltitangelb / -orange, Spinellblau, Chromoxidgrün, Ocker rot

einschließlich Anlegen eines Muster 50x50cm vor der Ausführung!
Menge: 150,000 m2

### Abschnitt 3 Metallarbeiten (integriert)

**3.10 Flachstahl Handlauf 60 x 15**
Liefern und integrieren von Stahlverstärkungen in
Handlauf, Flachstahl, Dimensionierung gemäß Vorgabe
Statik, inkl. Einlassen in Holzbauteile, inkl.
erforderlicher Bohrungen oder Schweißverbindungen nach
Angabe Statik, verdeckte Befestigung, Integration in
vorbeschriebenen Handlauf gerade/schräg, saubere
Eckausbildungen
Flachstahl 60 x 15 mm, S235JR
Menge: 260,000 kg

**3.20 Zulage Befestigung Handlauf an Treppenwange**
Zulage zur Vorposition für punktuelle Anbindung des
Handlaufes des unteren Treppenlaufes an Treppenwange
des oberen Laufes, gemäß Vorgabe Statik
Menge: 1,000 St

**3.30 Flachstahl Geländerpfosten 60 x 30**
Liefern und integrieren von Stahlverstärkungen in
Geländerpfosten, Flachstahl, Dimensionierung gemäß
Vorgabe Statik, inkl. Einlassen in Holzbauteile, inkl.
erforderlicher Bohrungen oder Schweißverbindungen nach
Angabe Statik, verdeckte Befestigung, Integration in
vorbeschriebene Geländerpfosten, inkl. Abschrägungen o.
dgl. nach Erfordernis
Flachstahl 60 x 30 mm, S235JR
Höhe Einzelelemente bis ca. 1,15 m
Menge: 35,000 kg

**3.40 Vierkanteisen Geländerpfosten 35 x 35**
Liefern und integrieren von Stahlverstärkungen in
Geländerpfosten, Vierkanteisen, Dimensionierung gemäß
Vorgabe Statik, inkl. Einlassen in Holzbauteile,
verdeckte Befestigung, Integration in vorbeschriebene
Geländerpfosten,
inkl. Abschrägungen o.dgl. nach Erfordernis
Vierkanteisen 35 x 35 mm, S235JR
Höhe Einzelelemente ca. 0,90 m bis 1,15 m
Menge: 80,000 kg

**3.50 Flachstahl 85 x 25**
Liefern und montieren von Stahlverstärkungen,
Flachstahl, Dimensionierung gemäß Vorgabe Statik, auf
Betonbalken verschraubt, inkl. erforderlicher Bohrungen
oder Schweißverbindungen nach Angabe Statik, Einbau in
Fußboden EG
Flachstahl 85 x 25 mm, S235JR
Einzellänge bis ca. 1,65 m
Menge: 30,000 kg

**3.60 Flachstahl 50 x 25**
Liefern und montieren von Stahlverstärkungen,
Flachstahl, Dimensionierung gemäß Vorgabe Statik, inkl.
erforderlicher Bohrungen oder Schweißverbindungen nach
Angabe Statik, Einbau an Zwischenpodest
Flachstahl 50 x 25 mm, S235JR
Einzellänge bis ca. 1,45 m
Menge: 30,000 kg

**3.70 Flachstahl 150 x 12**
Liefern und montieren von Stahlverstärkungen,
Flachstahl, Dimensionierung gemäß Vorgabe Statik, mit
Podestträger Holz verschraubt, inkl. erforderlicher
Bohrungen oder Schweißverbindungen nach Angabe Statik,
Einbau an Zwischenpodest
Flachstahl 150 x 12 mm, S235JR
Einzellänge bis ca. 1,45 m
Menge: 42,000 kg

**3.80 Flachstahl 120 x 25**
Liefern und montieren von Stahlverstärkungen,
Flachstahl, Dimensionierung gemäß Vorgabe Statik, auf
Betonbalken verschraubt, inkl. erforderlicher Bohrungen
oder Schweißverbindungen nach Angabe Statik, Einbau in
Fußboden OG
Flachstahl 120 x 25 mm, S235JR
Einzellänge bis ca. 3,5 m
Menge: 85,000 kg

**3.90 Blech 140 x 10**
Liefern und montieren von Stahlverstärkungen, Blech,
Dimensionierung gemäß Vorgabe Statik, an Bohle Holz
Bestand verschraubt, inkl. erforderlicher Bohrungen
oder Schweißverbindungen nach Angabe Statik, Einbau in
Fußboden OG
Blech 140 x 10 mm, S235JR
Einzellänge bis ca. 1,60 m
Menge: 18,000 kg

**3.100 Flachstahl/Bleche kleinteilig**
Liefern und montieren von Stahlverstärkungen,
Flachstahl/Blech, Dimensionierung gemäß Vorgabe Statik,
inkl. erforderlicher Bohrungen oder Schweißverbindungen
nach Angabe Statik,
Flachstahl/Blech S235JR
Einzelgrößen von 50 x 70 mm bis 150 x 75/ 160 x 70/ 200
x 50 mm, auch Winkelblech 210 x 210
Dicken von 8 bis 15 mm
Menge: 35,000 kg

**3.110 Handlaufbefestigung**
*** Pauschalposition
Liefern, Einbau Handlaufhalter, 10 mm Rundstahl,
Befestigung an in Handlauf integriertem Flachstahl,
Ausführung auf Zwischenpodest, Anbringung auf
Mauerwerk,
Abstand gemäß Werkplanung/Vorgabe Statik

Die Rundstäbe sind mit größter Sorgfalt in das
vorhandene
Mauerwerk einzubohren und sicher zu vermörteln bzw.
einzukleben. Es dürfen keine Abdeckrosetten verwendet
werden!

Einbohren in der durch die freigegebene
Werkplanung bestimmten Höhe.
waagerechter Abstand zum Untergrund max. 110 mm
Menge: 1,000 psch

**3.120 Verbindungsmittel**
Liefern und montieren aller konstruktiv erforderlichen
Verbindungsmittel gemäß DIN EN 14592, Winkel, Bolzen,
Schrauben etc.
Oberfläche verzinkt, Edelstahl oder historisch
angemessen (schwarz), nach Vorgabe
Menge: 30,000 kg

**3.130 Oberflächenbehandlung**
Erstbeschichtung sämtlicher sichtbaren Bauteile an
vorbeschriebenem Handlauf, inkl. partiell vorhandener
Handlaufhalter, innen, Untergrund verzinkter Stahl,
Grundbeschichtung aus Einkomponenten-Haftgrund,
Schlussbeschichtung aus Epoxidharzlack,
lösemittelbasiert,
deckend, sattgetönt, matt
Farbtongruppe dunkel NCS nach Angabe AG

Abrechnung nach Länge Handlauf
Menge: 36,000 m

**3.140 Mehraufwand für Arbeitsunterbrechungen**
Technologisch bedingte Arbeitsunterbrechungen können während der Ausführung erforderlich werden. Evtl. Arbeitstzeitunterbrechungen oder Zeitverzögerungen, auf Grund geänderter Voraussetzungen bei Ausführungen, sind in dieser Position zu berücksichtigen. Eine Unterbrechung liegt vor, wenn die Bauarbeiten infolge einer techn. bedingten Unterbrechung über mehrere Tage nicht fortgeführt werden können, mit der Unterbrechung Arbeitsgerät u.a. neu eingerichtet werden müssen und zusätzl. Anfahrten notwendig werden.
Menge: 3,000 St

### Abschnitt 4 Dokumentation und Stundenlohnarbeiten

*Hinweis*
STUNDENLOHNARBEITEN
Sämtliche nachfolgend vorgesehenen Stundenlohnarbeiten
dürfen nur auf Anweisung der Bauleitung erfolgen.

Der Verrechnungssatz umfasst sämtliche Aufwendungen,
insbesondere, den tatsächlichen Lohn einschl. Zuschläge
und Nebenkosten.

Stundenlohnnachweise sind dem bauüberwachenden
Architekten arbeitstäglich in zweifacher Ausfertigung
zur Bestätigung vorzulegen. Diese müssen enthalten:

- das Datum
- die Bezeichnung der Baustelle
- die Bezeichnung des Ausführungsortes innerhalb der
Baustelle
- die Art der Leistung
- die Namen der AK und deren Berufs- bzw. Gehaltsgruppe
- die geleisteten Arbeitsstunden je AK
- die Gerätekenngrößen

**4.10 Maßnahmedokumentation**
*** Pauschalposition
Zusammenstellung einer Maßnahmendokumentation (Text,
Foto und Kartierung, Fotos mit Vor-, Zwischen- und
Endzustand) 2-fach.

Die durchgeführten Arbeiten sind unter Angabe der
eingesetzten Materialien, deren Rezepturen und den
technischen Merkblättern zu dokumentieren und
nachvollziehbar zu beschreiben. Im EP enthalten ist die
Erstellung der gesamten Dokumentation der Maßnahmen in:
- Textform sowie fotografisch und zeichnerisch
dokumentiert inkl. aller Materialkosten in 2-facher
Ausfertigung
- einer digitalen Version der Dokumentation im PDF-
Format und Fotos als JPG o. TIF.
Menge: 1,000 psch

**4.20 Stundenlohn Vorarbeiter**
Für evtl. erforderliche Arbeiten, die nicht im
Leistungsverzeichnis erfaßt sind und gegen Nachweis
zur Ausführung kommen, werden berechnet für:
Vorarbeiter
Menge: 10,000 h

**4.30 Stundenlohn Facharbeiter**
Für evtl. erforderliche Arbeiten, die nicht im
Leistungsverzeichnis erfaßt sind und gegen Nachweis
zur Ausführung kommen, werden berechnet für:
Facharbeiter
Menge: 10,000 h

**4.40 Stundenlohn Helfer**
Für evtl. erforderliche Arbeiten, die nicht im
Leistungsverzeichnis erfasst sind und gegen Nachweis
zur Ausführung kommen, werden berechnet für:
Helfer
Menge: 10,000 h

**4.50 Brandwache - Maßnahmen für den Brandschutz bei Schweiß- und Lötarbeiten**
Stellen einer 4-Stündigen Brandwache bei Schweißen, Trennen von Metall mit Funkenflug u.a.
Menge: 12,000 h
